# NEUBAU AUSSENPUTZ GaebWriter V
Leistungsbeschreibung (GAEB 90, DA81)
Projektbezeichnung: NEUBAU AUSSENPUTZ  GaebWriter V
Währung: EUR

## AUSSENPUTZ
Datum: 12.02.18

*Hinweis*
Grundlage für die Ausschreibung sind Produkte der
Firma Franken maxit GmbH & Co. Die Verarbeitung hat
nach den Herstellerrichtlinien bzw. den nachfolgenden
Normen und Vorgaben zu erfolgen.

Für die Ausführung sind zu beachten:
- die Vorschriften der VOB DIN 18350
- DIN 18550-1 Planung, Zubereitung und Ausführung von
  Außen- und Innenputzen, Außenputz
- EN DIN 13914-1, Planung, Zubereitung und Ausführung
von Außen- und  Innenputzen - Teil 1: Außenputze
- EN 998-1 Putzmörtel
- Leitlinien zum Verputzen von Mauerwerk und Beton
- Richtlinie Fassadensockelputz/Außenanlage
- Planung und Anwendung von metallischen Putzprofilen
im Außen-und Innenbereich gemäß Europäischem
Fachverband der Putzprofilhersteller
- die Verarbeitungsvorschriften des
  Herstellers / Herstellerrichtlinien
- Technische Information maxit Fassadenbeschichtung
- die allgemein anerkannten Regeln der Technik
- die besonderen technischen Vorbemerkungen

Erhärtungszeiten: sofern nichts anderes beschrieben,
betragen die Mindeststandzeiten (Erhärtungszeiten)
für Putzlagen 1 Tag je mm Putzdicke.

Putzbewehrung: die anerkannt wirkungsvollste und
sicherste Putzbewehrung stellt eine vollflächige
Armierungslage mit Gewebeeinlage auf den erhärteten
Unterputz dar.

Edelputz: fein abgefilzte oder zugeriebene
Fassadenflächen sollten wegen einer möglichen
"Haarrissbildung" vermieden werden.
Bei Ausführung farbiger Oberputzarbeiten muss dringend
darauf geachtet werden, dass starke Sonneneinstrahlung
und Windeinfluss auf die frischen Flächen vermieden
werden, da sonst Farbunterschiede entstehen können.

Farbe: Bei Ausführung mit weißem, mineralischen
Oberputz erfolgt ein zweimaliger Anstrich mit
maxit Fassadenfarbe in weiß oder im Farbton
nach maxit Farbtonkarte

Wenn nichts anderes in den Leistungspositionen
beschrieben ist, besteht die Leistung aus Lieferung und
fachgerechter Ausführung der in den Positionen
beschriebenen und benötigten Materialien.

Vor Beginn der Arbeiten hat sich der Verarbeiter davon
zu überzeugen, dass der bauliche Untergrund oder
Vorleistungen den Voraussetzungen für sein Gewerk
entsprechen. Evtl. Bedenken sind dem Auftraggeber vor
Ausführung schriftlich mitzuteilen.

Die Gebäudehöhe beträgt .............. m über
Oberkante Gelände.

Die Prüfung des Putzgrundes hat gemäß VOB, Teil C,
DIN 18350 im Zuge der Wahrnehmung der Prüfungs- und
Hinweispflicht durch den Auftragnehmer zu erfolgen.

### 01 AUSSENPUTZ

*Hinweis*
Die Prüfung des Putzgrundes hat gemäß VOB, Teil C, DIN
18350 im Zuge der Wahrnehmung der Prüfungs-und
Hinweispflicht durch den Auftragnehmer zu erfolgen.

#### 01.01 PUTZGRUNDVORBEREITUNG

**01.01.0001 Untergrundprüfung**
Untergrundprüfung auf Maßtoleranzen und Tragfähigkeit.
Einheit: m²

**01.01.0002 Abdeckarbeiten**
Bauteile wie Türen, Fenster, Dachüberbauten,
Pflasterbeläge usw. mit geeigneter Folie bzw.
Abdeckvlies abdecken/ abkleben. Stöße wenn notwendig
verkleben. Abdeckung nach Gebrauch wieder entfernen.
Einheit: m²

**01.01.0003 Trockenreinigung durch Abkehren**
Trockenreinigung der Wandflächen mit Stahlbesen.
Verschmutzung durch Staub, evtl. vorhandene
Calciumhydroxid-Ausblühungen und lose Teile sind zu
entfernen.
Einheit: m²

**01.01.0004 Entfernen von Schalöl**
Evtl. vorhandene Schalölrückstände mit speziellen
Schalölentferner beseitigen. Schalölentferner durch
Sprühen oder mit der Bürste auftragen. Hartnäckige
Rückstände mit einer harten Nylonbürste bearbeiten.
Nach ca. 5-10 Minuten Einwirkzeit mit
Hochdruckreiniger gründlich abwaschen.
Schmutzwasser und abgelöste Schalöle entsprechend den
örtlichen Bestimmungen auffangen und fachgerecht
entsorgen. Evtl. vorhandenen Waschschleier nach dem
Trocknen gründlich abkehren.
Benetzungsprobe auf der trockenen und gereinigten
Fläche durch aufgesprühtes Wasser durchführen: Es darf
keine Wasserabweisung durch Trennmittelrückstände mehr
zu erkennen sein.

Produkt:
Einheit: m²

**01.01.0005 Abtrennen von Rollladenkastenschienen**
Abtrennen der seitlich in die Wandscheibe
einspringenden horizontalen Profile von
Rollladenkastenschienen auf erforderliche Länge.
Einheit: St

**01.01.0006 Putzträger**
Putzträger aus korrossionsbeständigem Material
über nicht als Putzgrund geeigneten Flächen nach
Herstellervorschrift anbringen.

Produkt:
Einheit: m²

**01.01.0007 Putzträger Edelstahl**
Putzträger aus Edelstahl über nicht als Putzgrund
geeigneten Flächen nach Herstellervorschrift anbringen.

Produkt:

**01.01.0008 Putzhaftbrücke**
Putzhaftbrücke für Kalk-, Kalkzement- und Zementputze
vollflächig auf schwach bzw. nicht saugenden
Untergründen, wie bspw. Beton, XPS-R Platten, auf
mineralischer Dichtungsschlämme im Sockelbereich sowie
auf Jalousiekästen mit Styrodurdämmung etc.
Oberfläche gut waagerecht aufgeraut.

Produkt: maxit multi 262 / 280
Einheit: m²

**01.01.0009 Jalousiekästen mit Putzträgerplatten**
Liefern und anbringen von Faserzement-
Putzträgerplatten im Bereich der mauerwerksbündigen
Jalousiekästen. Hierbei werden die
Putzträgerplatten auf die zuvor mit einem speziellen
vlieskaschierten Rolladenhaftungsband
(separate Position) versehenen Jalousiekästen
vollflächig mit mineralischem Klebemörtel verlegt.
Es ist darauf zu achten, dass die Putzträgerplatten
mind. 20 cm. auf das Mauerwerk einbinden.
Die Putzträgerplatten sind mit Schraubbefestiger
zusätzlich im Mauerwerk zu fixieren, ca. 4 St./lfm.

Bereich: Jalousiekästen

Höhe der Jalousiekästen: .............. cm

Plattendicke: ............... mm

Produkte: maxit multi Klebe- und Armierungsmörtel
  maxit Putzträgerplatte
  maxit Schraubbefestiger
Einheit: m

**01.01.0010 Rolladenabdeckband**
Spezialklebeband liefern und auf Kunststoff-, Stahl,-
oder Aluminiumkästen anbringen, für die anschließende
Verklebung der Putzträgerplatten. Der Untergrund ist
vor der Verklebung evtl. zu entfetten und aufzurauen.

Höhe des Rollokastens: ca. ............... cm.

Produkte:  maxit Rolladenabdeckband
Einheit: lfm

**01.01.0011 Verlegen von Sockel- und Perimeterdämmplatten**
Liefern und Anbringen von Sockel- und
Perimeterdämmplatten im Punkt-Wulst Verfahren.
Dämmplatten mit mineralischem Kleber nach
Herstellerrichtlinien auf den Untergrund kleben. Die
Dämmplatten sind in der Fläche und im Detailbereich
z.B. Gebäudekanten, Türleibungen etc. fugenlos und im
Verband zu verlegen. Nicht zu vermeidende Fugen < 0,5
cm sind mit geeignetem Füllschaum auszufüllen, Fugen
> 0,5 cm sind mit Dämmstoff gleichen Materials zu
schließen. Die Dämmplatten sind vor dem Ansteifen des
Klebemörtels unter Einschwimmen zu verlegen.
Gegebenenfalls Verdübelung erforderlich.

Bereich:
 .................................................

Dämmplattendicke: ............... mm

Produkte: maxit PS 035 / 032 Sockel/Perimeter-
  Dämmplatte
  maxit multi 285 / 292 mineralischer Klebe- und
  Armierungsmörtel
  maxit Füllschaum B1
Einheit: m²

#### 01.02 PUTZPROFILE

**01.02.0001 Eckprofile**
Eckprofile aus geeignetem Material auf Putzdicke lot-
und/oder fluchtrecht setzen.

Produkt: maxit Drahteckwinkel
Einheit: lfm

**01.02.0002 Eckprofile aus Edelstahl**
Eckprofile aus Edelstahl auf Putzdicke lot- und/oder
fluchtrecht z.B. im Sockelbereich setzen.

Produkt: z.B. Protektor  2213 o.glw.
Einheit: lfm

**01.02.0003 Gewebeeckwinkel**
Gewebeeckwinkel liefern und einbauen. Armierungsmörtel
entsprechend der Gewebebreite vollflächig aufziehen.
Gewebeeckwinkel mit Kunststoffeckprofil lot- und
fluchtgerecht in den Armierungsmörtel einarbeiten.

Produkte:  maxit Gewebeeckwinkel
  maxit multi Armierungsmörtel
Einheit: lfm

**01.02.0004 Gewebeeckwinkel mit Abzugskante**
Gewebeeckwinkel liefern und einbauen.
Mineralischen Armierungsmörtel entsprechend der
Gewebebreite vollflächig aufziehen. Gewebeeckwinkel mit
Kunststoffeckprofil lot- und fluchtrecht in den
Armierungsmörtel einarbeiten, im Stoßbereich sind die
Steckverbinder Z 13 zu verwenden.

Produkte:  maxit Gewebeeckwinkel mit Abzugskante
  3/6 mm
  maxit Armierungsmörtel
Einheit: lfm

**01.02.0005 Dehnfugenprofile**
Dehnfugenprofile aus verzinktem Stahlblech mit
elastischem Mittelteil, über Rohbaudehnungsfugen lot-
und/oder fluchtrecht nach Angabe setzen.

Produkt:
Einheit: lfm

**01.02.0006 Anputzleisten Universal**
Anputzleisten mit Schutzlippe liefern und einbauen.
Selbstklebende Leisten für Systemanschlüsse an
angrenzende Bauteile, wie z.B. Türen, Fenster, etc.,
lot- und fluchtrecht anbringen. Durch zwei ineinander
gesteckte Profile mit Dichtlippen ist die Anputzleiste
horizontal und vertikal beweglich, um Ausdehnungen im
Anschlussbereich zwischen Putz und Rahmen ausgleichen
zu können. Die Schichtstärke der Putzlage ist so zu
wählen, dass die Endbeschichtung mit dem Profil
abschließt.
Die evtl. Vorbehandlung der Fenster-und Türrahmen durch
Reinigung bzw. aufbringen von Haftprimer ist mit
einzukalkulieren.

Produkt:  maxit Teleskop-Anputzleiste Universal
  maxit Primerstift
Einheit: lfm

**01.02.0007 Putzabschlussprofile**
Putzabschlussprofile auf Unterputzdicke lot- und/oder
fluchtrecht setzen.

Bereich: Übergangsbereich Sockel/Fassade

Putzdicke: 20 mm

Produkt:  z.B. Protektor Nr.1222 o.glw.
Einheit: lfm

**01.02.0008 Sockelabschlussprofil**
Sockelabschlussprofile auf Unterputzdicke lot- und/oder
fluchtrecht setzen.

Bereich: Übergangsbereich Sockel/Fassade

Putzdicke: ca. 20 mm

Produkt:  z.B. Protektor Nr.2230 o.glw.

**01.02.0009 Anputzleiste für erhöhte Bewegungsdynamik**
Anputzleiste mit Schutzlippe und
expandierendem PUR- Fugendichtband liefern und
einbauen. Selbstklebende Leisten für Systemanschlüsse
an angrenzende Bauteile, wie z.B. Türen, Fenster, etc.,
lot- und fluchtrecht anbringen, sodass das Putzsystem
bündig mit dem Profil abschließt. Die evtl.
Vorbehandlung der Fenster-und Türrahmen durch Reinigung
bzw. Aufbringen von Haftprimer ist mit
einzukalkulieren.

Hinweis: Das Auslösen des vorkomprimierten
spezialimprägnierten PU-Bandes erfolgt durch Abtrennen
der Schutzlasche.

Produkt:  maxit Gewebanputzleiste PUR EX PRO
Einheit: lfm

#### 01.03 PUTZBEWEHRUNG

**01.03.0001 Vollflächige Armierungslage mineralisch**
Armierungsputz auf Unterputz über kritischen
Rohbaustoffen zur Rissminimierung.
Armierungslage mit mineralischen
Fassadenspachtel mit einer Gesamtdicke von ca. 5-6
mm auf den ausgetrockneten Unterputz auftragen. In den
Armierungsmörtel ist das systemzugehörige
Armierungsgewebe faltenfrei einzulegen und im
Stoßbereich mindestens 10 cm zu überlappen. Das
Armierungsgewebe ist vollflächig zu überdecken.
Mindeststandzeit der Unterputzlage: 14 Tage
Weiterbeschichtung mit maxit Oberputzen
(= separate Position).
Trocknungszeit der Armierungslage unter
Normalbedingungen ca. 7 Tage.
Die Gleichwertigkeit ist hier unbedingt nachzuweisen!

Produkte:  maxit Armierungsgewebe MW 8 x 8 mm
  maxit Armierungsmörtel
Einheit: m²

**01.03.0002 Armierungspfeile als Diagonalarmierung**
Diagonalarmierung aus hochreißfesten,
alkalibeständigen Armierungspfeilen an
Flächeneinschnitten (z.B. Fensterecken, Aussparungen
usw.) diagonal außerhalb der Putzmitte. Bereits
werkseitig rechtwinklig ausgestanzt.

Produkt:  maxit Gewebeeckpfeil
  maxit Armierungsmörtel
Einheit: St

**01.03.0003 Armierungslage, dispersionsgebunden (dunkle Fassadengestaltung) HBW < 20**
Armierungsputz auf Unterputz über kritischen
Rohbaustoffen zur Rissminimierung.
Armierungslage mit dispersionsgebundenem
Armierungsmörtel mit einer Gesamtdicke von ca. 3-4 mm
auf den ausgetrockneten Unterputz auftragen. In den
Armierungsmörtel ist das systemzugehörige
Armierungsgewebe faltenfrei einzulegen und im
Stoßbereich mindestens 10 cm zu überlappen. Das
Armierungsgewebe ist vollflächig zu überdecken.

Mindeststandzeit der Unterputzlage: 21 Tage
Weiterbeschichtung mit pastösen maxit Oberputzen
(= separate Position).

Bereich: Fassadenflächen, die in einem sehr dunklen
Farbton ausgeführt werden.
Trocknungszeit der Armierungslage unter
Normalbedingungen ca. 2-3 Tage.

Produkte:  maxit Armierungsgewebe MW 8x8 mm
  maxit multi 276 F, zementfreier
  Armierungsmörtel auf
  Dispersionsbasis faserverstärkt
Einheit: m²

**01.03.0004 Leibung Armierungslage**
Ausbildung der Armierungslage im Bereich von Leibungen,
einschließlich Material (Armierungsmörtel + Gewebe) bei
allen Öffnungen (z.B. Fenster/Türen...).

Leibungstiefe: ca  mm
Einheit: lfm

#### 01.04 GRUNDPUTZ

**01.04.0001 Wandputz (Leichtputz Typ I) auf hochdämmendem Mauerwerk**
Wandputz mit einlagigem Kalk- Zementleichtputz CS II
(MG P II) mit mineralischen (Perlite) bzw. organischen
Leichtzuschlägen (Polystyrol) auf
vorbereitete Wandflächen aus hochwärmedämmendem
Ziegelmauerwerk. Auftragsstärke nach DIN 18550
aufbringen und fluchtgerecht hergestellt als Unterputz.

Bereich: Fassade

Produkte:  maxit ip 18 ML Kalk-Zement-Leichtputz
  (Perlite)
  maxit ip 18 E Kalk-Zement-Leichtputz
  (Polystyol)
Einheit: m²

**01.04.0002 Wandputz (Leichtputz Typ II) auf hochdämmendem Mauerwerk**
Wandputz als Kalk-Zement-Faser-Leichtputz CS II (MG
PII) zweischichtig "nass in nass" spritzen in einer
Putzlage, im Mittel 20 mm, auf vorbereitete Wände
aus hochwärmedämmendem Mauerwerk.
Putzdicke nach DIN 18550, lot- und fluchtrecht
hergestellt als Unterputz.

Bereich: Fassade

Druckfestigkeitsklasse CS II
Wasseraufnahme W1
µ-Wert  15
Wärmeleitfähigkeit 0,139 W/mK
E-Modul 1400 N/mm²
Ergiebigkeit 1500 l/t
Baustoffklasse A1
faserarmiert
Produkt: maxit ip 190 SFL Kalk-Zement-Faserleichtputz
Einheit: m²

**01.04.0003 Wandputz (Leichtputz Typ II) auf hochdämmendem Mauerwerk**
Wandputz als Kalk-Zement-Faser-Leichtputz CS II (MG
PII) zweischichtig "nass in nass" spritzen in einer
Putzlage, im Mittel 20 mm, auf vorbereitete Wände
aus hochwärmedämmendem Mauerwerk.
Putzdicke nach DIN 18550, lot- und fluchtrecht
hergestellt als Unterputz.

Bereich: Fassade

Druckfestigkeitsklasse CS II
Wasseraufnahme W1
µ-Wert  20
E-Modul < 2000 N/mm²
Baustoffklasse A1
faserarmiert
Produkt: maxit ip 19 FLP Faser-Leichtputz
Einheit: m²

**01.04.0004 Zulage Mehrstärke**
Zulage zur Position Wandputz für Mehrstärke
pro 5 mm Dicke.
Mehrstärken sind der Bauleitung vorher schriftlich
anzuzeigen.
Einheit: m²

**01.04.0005 Leibungen Grundputz**
Liefern und Auftragen von Grundputz wie zuvor
beschrieben im Bereich von Leibungen bei allen
Öffnungen (z.B. Fenster/Türen...).

Leibungstiefe: von  mm bis  mm
Einheit: lfm

**01.04.0006 Stoßfugen von Betonteilen**
Stoßfugen bei Betonwandscheiben bündig schließen für
nachfolgende Spachtelarbeiten inkl. Einlegen eines
Armierungsgewebes.

Produkte:  maxit multi Armierungsmörtel
  maxit Armierungsgewebe 4x4
Einheit: lfm

**01.04.0007 Überarbeiten der Betonflächen**
Betonflächen mit mineralischem Dünnschichtputz
überziehen und anstrichbereit filzen. Das evtl.
zweilagige Arbeiten, um eine einheitliche
Filzputzstruktur zu erzielen, ist in dieser Position
mit einzukalkulieren ebenso das saubere Anarbeiten
an den gefasten Außenecken.

Bereich:

Produkt:  maxit multi Armierungsmörtel
Einheit: m²

**01.04.0008 Zulage Deckenbereich**
Zulage für das überarbeiten der Betonflächen
an den Deckenuntersichten. Das erschwerte Arbeiten
über Kopf ist in dieser Position mit einzukalkulieren.

Deckenhöhe: ca. .............m
Einheit: m²

#### 01.05 SOCKELPUTZ

**01.05.0001 Leichtputz als Sockelputz**
Sockelputz/Kellerwand-Außenputz, CS III (MG P III),
auf Wände aus hochwärmedämmenden Ziegelmauerwerk
der Festigkeitsklasse <= 6, XPS-R Platten oder
Sockel-/Perimeter-Dämmplatten. Putzdicke nach DIN
18550, lot- und fluchtrecht hergestellt als Unterputz,
sauber nachgeschabt.

Produkt:  maxit ip 14L Sockel-Leichtputz
Einheit: m²

**01.05.0002 Zulage Mehrstärke**
Zulage zur Position Sockelputz für Mehrstärke
pro 5 mm Dicke.
Mehrstärken sind der Bauleitung vorher schriftlich
anzuzeigen.
Einheit: m²

**01.05.0003 Leibungen Sockelputz**
Liefern und Auftragen von Grundputz wie zuvor
beschrieben im Bereich von Leibungen bei allen
Öffnungen (z.B. Fenster/Türen...).

Leibungstiefe: von  mm bis  mm
Einheit: lfm

**01.05.0004 Filzputz als Sockelputz**
Filzputz auf vorbereiteter Armierungslage. Nach
Austrocknung der Armierungslage die gesamte
Sockelfläche mit Sockelfilzputz überziehen und
anstrichbereit abfilzen.

Produkt:  maxit multi Armierungsmörtel
Einheit: m²

#### 01.06 PUTZABDICHTUNG

**01.06.0001 Flexible 1-K Abdichtung filzbar**
Zementgebundene flexible Abdichtungl in
erdberührten Flächen liefern und anbringen.
Für mineralische Untergründe.
Zweimaliger Auftrag, jeweils volldeckend nach
Herstellerrichtlinien, Gesamtschichtdicke mindestens
2 mm. Die Dichtungsschlämme ist im kompletten
Sockelbereich und mind. 5 cm über
die vorhandene Bauwerksabdichtung zu führen.
Dichtungsschlämme anstrichbereit abfilzen.

Höhe des Sockels:  cm

Produkt: maxit FAF-1K-Außendicht
Einheit: m²

**01.06.0002 Flexible 1-K Abdichtung**
Zementgebundene flexible Abdichtung in
erdberührten Flächen liefern und anbringen.
Für mineralische Untergründe.
Zweimaliger Auftrag, jeweils volldeckend nach
Herstellerrichtlinien, Gesamtschichtdicke mindestens
2 mm. Die Dichtungsschlämme ist im kompletten
Sockelbereich und mind. 5 cm über
die vorhandene Bauwerksabdichtung zu führen.

Höhe des Sockels:  cm

Produkt: maxit AD-1-K-Außendicht
Einheit: m²

**01.06.0003 Noppenbahn und druckverteilende Folie als Schutz-/Dränschicht**
Vlieskaschierte Drän-/Schutzmatte aus
Polystyrol-Regenerat fachgerecht aufbringen und ggfs.
mit filterstabiler Ringdrainage verbinden. maxit
san Schutz und- Drainagematte eignet sich auch als
Drainage auf Kunststoff- Bitumen-Spachtelmassen für
den Lastfall nichtstauendes Sickerwasser sowie
gleichzeitig als Schutzschicht für die Lastfälle
Bodenfeuchte und drückendes Wasser.
Geprüft nach DIN 40195.

Produkt:  maxit san Schutz-und Drainagematte
Einheit: m²

#### 01.07 OBERPUTZ UND FARBE

**01.07.0001 Edelputz-Haftgrundierung**
Edelputz-Haftgrundierung liefern und auf trockenen
Unterputz aufbringen. Die lösungsmittelfreie
Haftgrundierung vollflächig gemäß Herstellerrichtlinie
auftragen.

Produkt: maxit prim 1060 / 1060 E
Einheit: m²

**01.07.0002 Leibungen Haftgrund**
Liefern und Auftragen der Haftgrundierung
wie zuvor beschrieben im Bereich von Leibungen bei
allen Öffnungen (z.B. Fenster/Türen...).

Leibungstiefe: ............... mm

Produkt: maxit prim 1060 / 1060 E
Einheit: lfm

**01.07.0003 Mineralischer Oberputz**
Dünnschichtigen, mineralischen, wasserabweisenden und
hoch diffusionsoffenen Oberputz aus Werktrockenmörtel
auf Kalk-Zementbasis auf den vorbereiteten Untergrund
aufziehen und strukturieren. Ausführung in
Scheiben-/Kratzputzstruktur (K) oder Rillenputzstruktur (R).

Korngröße 1 / 2 / 2,5 / 3 / 5 mm

Druckfestigkeitsklasse CS II nach EN 998-1.
Druckfestigkeit > 2,5 N/mm²
kapillare Wasseraufnahme: W2
Anwendung: außen
Strukturart: Kratzputzstruktur (K)

Korngröße: ............... mm

Produkt: maxit ip color plus weiß

Farbtonzuschlag in separater Position
Einheit: m²

**01.07.0004 Mineralischer Oberputz**
Oberputz auf den vorbereiteten Untergrund aufziehen und
strukturieren. Ausführung in
Scheiben-/Kratzputzstruktur.
Korngröße 1,5 / 2 / 3 / 4 mm

Druckfestigkeitsklasse CS II nach EN 998-1.
Anwendung: außen
Strukturart: Kratzputzstruktur (K)

Korngröße: ............... mm

Produkt: maxit star 220 weiß

Farbtonzuschlag in separater Position
Einheit: m²

**01.07.0005 Dickschichtiger Edelkratzputz**
Dickschichtigen, mineralischen und wasserabweisenden
Oberputz aus Werktrockenmörtel auf Kalk-Zementbasis auf
den vorbereiteten Untergrund aufbringen und nach
Herstellervorschrift bearbeiten bzw. strukturieren.
Edelputz in vorgeschriebener Schichtdicke auf den
vorbereiteten, aufgerauten Unterputz aufbringen und mit
Zahn- und Glatt- kartätsche lunkerfrei einebnen.
Zum gegebenen Trocknungszeitpunkt (Kornsprung) ist die
obere Putzschicht mittels eines Nagelkratzbrettes
herunterzukratzen. Anfallende Mörtelreste gehen in das
Eigentum des AN über und sind nach regionaler
Vorschrift zu entsorgen.

Korngröße 2 / 4 / 6 / 8 mm

Korngröße:  ....................

Druckfestigkeitsklasse CS I nach EN 998-1
kapillare Wasseraufnahme W2

Bereich: Fassade

Korngröße: ............... mm

Produkt: maxit ip 52 Edelkratzputz weiß

Farbtonzuschlag in separater Position
Einheit: m2

**01.07.0006 Zulage Glimmer**
Zulage für die Ausführung des Edelkratzputzes mit
Glimmer.
Einheit: m²

**01.07.0007 Siliconharzputz**
Aufziehen und strukturieren eines weißen
siliconharzgebundenen Oberputzes. Das Bindemittel
besteht aus hochwertigem Siliconharz. Ausführung mit
Scheiben-/Kratzputzstruktur (Korngröße 2/3 mm).
Werkseitig algizid und fungizid eingestellt.
Korngröße 2/3 mm

Anwendung: außen

Strukturart: Kratzputzstruktur (K)

Korngröße: ............... mm

Produkt: maxit silco A 9030 weiß

Farbtonzuschlag in separater Position
Einheit: m²

**01.07.0008 Silikatputz**
Aufziehen und strukturieren eines weißen Oberputzes auf
Silikatbasis. Ausführung in Scheiben-/Kratzputzstruktur
(Korngrößen  2 / 3 mm) oder Rillenputzstruktur
(Korngrößen 2 bzw. 3 mm). Werkseitig algizid und
fungizid eingestellt. Korngröße 2-3 mm

Anwendung: außen

Strukturart: Kratzputzstruktur (K) /
  Rillenputzstruktur (R)

Korngröße: ............... mm

Produkt: maxit sil A 9020

Farbtonzuschlag in separater Position
Einheit: m2

**01.07.0009 Solarputz**
Aufziehen und strukturieren eines weißen
siliconharzgebundenen Solaroberputzes Das Bindemittel
besteht aus hochwertigem Siliconharz. Die
Microhohlkugeln, die besondere Rezeptur sowie der
dauerhafte ph-Wert>8,5 bieten einen weitgehenden und
dauerhaften Schutz gegen das Auftreten von Algen und
Pilzen sowie eine geringere Verschmutzungsneigung
(Selbstreinigung).
Ausführung in Scheiben-/Kratzputzstruktur (Korngrößen
2 / 3 mm) .
Werkseitig algizid und fungizid eingestellt.
Die Gleichwertigkeit ist unbedingt nachzuweisen!
Korngröße

Anwendung: außen

Strukturart: Kratzputzstruktur (K)

Korngröße: ............... mm

Produkt:  maxit Solarputz weiß

Farbtonzuschlag in separater Position
Einheit: m²

**01.07.0010 Dispersionsputz**
Aufziehen und strukturieren eines weissen Oberputzes
auf Dispersionsbasis. Ausführung mit
Scheiben-/Kratzputzstruktur (Korngrössen 1,5 / 2 / 3
mm) oder Rillenputzstruktur (Korngrössen 2 bzw. 3 mm)
Werkseitig algizid und fungizid eingestellt.

Anwendung: außen

Strukturart: Kratzputzstruktur (K) /
  Rillenputzstruktur (R)

Korngrösse: ............... mm

Produkt: maxit spectra A 9040

Farbtonzuschlag gemäß separater Position
Einheit: m²

**01.07.0011 Leibungen Oberputz**
Liefern und Auftragen von Oberputz wie zuvor
beschrieben im Bereich von Leibungen bei allen
Öffnungen (z.B. Fenster/Türen...).

Leibungstiefe: ............... mm

Produkt: wie vor
Einheit: lfm

**01.07.0012 Hydrophobierung / imprägnierende Grundierung**
Grundierung zur Hydrophobierung saugfähiger,
mineralischer Untergründe liefern und nach
Herstellervorschrift unverdünnt auftragen.

Produkt:  maxit prim 1110 Hydrogrund
Menge: 1,000 m2

**01.07.0013 Grundierung für Solarfarbe**
Grundierung vor Auftrag von Solarfarbe liefern und auf
trockenen Oberputz aufbringen. Die lösungsmittelfreie
Grundierung vollflächig gemäß Herstellerrichtlinie
auftragen.

Produkt: maxit Solarfarbgrund

**01.07.0014 Anstrichsystem mit Solarfarbe**
Aufbringen eines zweimaligen Anstriches in der
Farbe des zuvor aufgebrachten Edelputzes.
Das Bindemittel besteht aus hochwertigem
Siliconharz. Die Microhohlkugeln, sowie der dauerhafte
ph-Wert > 8,5 und die besondere Rezeptur bieten
einen weitgehenden und dauerhaften Schutz gegen
das Auftreten von Algen und Pilze, sowie eine geringere
Verschmutzungsneigung (Selbstreinigung). Farbe algizid
und fungizid eingestellt mit hohem Bindemittelanteil
aus hochwertigem Siliconharz. Die Gleichwertigkeit ist
hierbei unbedingt nachzuweisen!

Mindeststandzeit des Oberputzes je nach Witterung,
mindestens aber 4 Tage.

Anwendung: außen

Produkt:  maxit Solarfarbe weiß

Farbtonzuschlag in separater Position
Einheit: m²

**01.07.0015 Anstrichsystem auf mineralischen Oberputz**
Aufbringen eines zweimaligen Farbanstriches als Vor-
und Deckanstrich. Farbe algizid und fungizid
eingestellt mit hohem Bindemittelanteil aus
hochwertigem Siliconharz.

Mindeststandzeit des Edelputzes je nach
Witterung beachten!

Anwendung: außen

Produkt: ___ maxit Siliconharzfarbe A 7030 weiß
  ___ maxit Silikatfarbe A 7020 weiß
  ___ maxit Solarfarbe weiß

Farbtonzuschlag in separater Position
Einheit: m²

**01.07.0016 Anstrichsystem auf Silikatputz**
Aufbringen eines zweimaligen Anstriches als Vor- und
Deckanstrich. Farbe algizid und fungizid eingestellt.

Mindeststandzeit des Edelputzes je nach Witterung
beachten!

Anwendung: außen

Produkt: ___ maxit Silikatfarbe A 7020 weiß
  ___ maxit Siliconharzfarbe A 7030 weiß
  ___ maxit Solarfarbe weiß

Farbtonzuschlag in separater Position
Einheit: m²

**01.07.0017 Anstrichsystem auf Siliconharzputz**
Aufbringen eines zweimaligen Anstriches als Vor- und
Deckanstrich. Farbe algizid und fungizid eingestellt
mit hohem Bindemittelanteil aus hochwertigem
Siliconharz.

Mindeststandzeit des Oberputzes je nach Witterung
beachten!

Anwendung: außen

Produkt: ___ maxit Siliconharzfarbe A 7030 weiß
  ___ maxit Solarfarbe weiß

Farbtonzuschlag in separater Position
Einheit: m²

**01.07.0018 Anstrichsystem auf Dispersionsputz**
Aufbringen eines zweimaligen Anstriches als Vor- und
Deckanstrich. Farbe algizid und fungizid eingestellt.

Mindeststandzeit des Oberputzes je nach Witterung
beachten!

Anwendung: außen

Produkt: ___ maxit Dispersionsfarbe A 7060 weiß
  ___ maxit Solarfarbe weiß

Farbtonzuschlag in separater Position
Einheit: m²

**01.07.0019 Anstrichsystem mit Spezial-Fassadenfarbe**
Aufbringen eines zweimaligen Anstriches auf den zuvor
aufgebrachten Edelputz. Das Bindemittel
besteht aus hochwertigem Reinacrylat. Der dauerhafte
ph-Wert > 8,0 und die besondere Rezeptur bieten einen
weitgehenden und dauerhaften Schutz gegen das Auftreten
von Algen und Pilze. Farbe algizid und fungizid
eingestellt mit hohem Bindemittelanteil aus
hochwertigem Reinacrylat Copolymer.
Die Beschichtung ist verseifungs-und lichtbeständig
und beständig gegen aggressive Industrieabgase.
Durch die spezielle Rezeptierung und den Einsatz von
IR-reflektierenden Pigmenten sind bis zu 25% geringere
Oberflächentemperaturen durch Sonneneinstrahlung
möglich sowie sehr kräftige und leuchtende Farbtöne
mischbar. Einsetzbar für Beschichtungen auf
WDV-Systeme mit einem Hellbezugswert < 20 sowie einen
TSR-Wert  25 (nach vorheriger Freigabe durch maxit).
Alle Farben der maxit-Farbtonkarte weisen einen TSR-
Wert  25 auf. Die Gleichwertigkeit ist hierbei
unbedingt nachzuweisen!

Mindeststandzeit des Oberputzes je nach Witterung,
mindestens aber 7 Tage.

Anwendung: außen

Produkt: maxit intens Fassadenfarbe A 7070 weiß

Farbtonzuschlag in separater Position
Einheit: m²

**01.07.0020 Anstrichsystem im Sockelbereich**
Aufbringen eines zweimaligen Anstriches auf dem
zuvor aufgebrachten mineralischen Armierungsmörtel im
Sockelbreich.Farbe algizid und fungizid eingestellt.

Mindeststandzeit des Oberputzes je nach Witterung
beachten!

Anwendung: außen

Produkt: ___ maxit Dispersionsfarbe A 7060 weiß
  ___ maxit Siliconharzfarbe A 7030 weiß

Farbtonzuschlag in separater Position
Einheit: m²

**01.07.0021 Ausgleichsanstrich auf mineralischen Oberputz**
Aufbringen eines einmaligen Egalisationsanstriches in
der Farbe des zuvor aufgebrachten mineralischen
Oberputzes zur Herstellung einer schattierungsfreien
Oberfläche. Farbe algizid und fungizid eingestellt.

Mindeststandzeit des Oberputzes je nach Witterung,
mindestens aber 4 Tage.

Anwendung: außen

Produkt: maxit color Egalisationsfarbe A 7050 weiß

Farbtonzuschlag in separater Position
Einheit: m²

**01.07.0022 Ausgleichsanstrich auf Silikatputz**
Aufbringen eines einmaligen Anstriches
(Egalisationsanstrich) in der Farbe des zuvor
aufgebrachten Silikatputzes zur Herstellung einer
schattierungsfreien Oberfläche. Farbe algizid und
fungizid eingestellt.

Mindeststandzeit des Oberputzes je nach Witterung,
mindestens aber 4 Tage.

Anwendung: außen

Produkt: ___ maxit Silikatfarbe A 7020 weiß
  ___ maxit Siliconharzfarbe A 7030 weiß

Farbtonzuschlag in separater Position
Einheit: m²

**01.07.0023 Ausgleichsanstrich auf Siliconharzputz**
Aufbringen eines einmaligen Anstriches
(Egalisationsanstrich) in der Farbe des zuvor
aufgebrachten Siliconharzputzes. Farbe algizid und
fungizid eingestellt mit hohem Bindemittelanteil aus
hochwertigem Siliconharz.

Mindeststandzeit des Oberputzes je nach Witterung,
mindestens aber 4 Tage.

Anwendung: außen

Produkt: maxit Siliconharzfarbe A 7030 weiß

Farbtonzuschlag in separater Position
Einheit: m²

**01.07.0024 Ausgleichsanstrich auf Dispersionsputz**
Aufbringen eines einmaligen Anstriches in der Farbe
des zuvor aufgebrachten Dispersionsputzes zur
Herstellung
einer schattierungsfreien Oberfläche. Farbe algizid
und fungizid eingestellt.

Mindeststandzeit des Oberputzes je nach Witterung,
mindestens aber 4 Tage.

Anwendung: außen

Produkt: maxit Dispersionsfarbe A 7060 weiß

Farbtonzuschlag in separater Position.
Einheit: m²

**01.07.0025 Leibungen Anstrich**
Liefern und Auftragen des Anstriches wie zuvor
beschrieben im Bereich von Leibungen bei allen
Öffnungen (z.B. Fenster/Türen...).

Leibungstiefe: ............... mm

Produkt: wie vor
Einheit: lfm

**01.07.0026 Zulage Faschen**
Putzfaschen vierseitig umlaufend incl. Laibungen mit
mineralischen Dünnschichtputz in Kornstärke überziehen
und anstrichbereit abfilzen. Nach Durchtrocknung
zweimalig im gewünschten Farbton streichen.

Faschenbreite: ............... mm

Produkt: maxit Armierungsmörtel
  maxit Fassadenfarbe weiß
Einheit: lfm

**01.07.0027 Zulage Flächengliederung**
Zulageposition für das farbige Absetzen von
Fassadenflächen.
Felder anzeichnen, abkleben und zweimalig andersfarbig
mit Fassadenfarbe streichen (laut Skizze).

Bereich: Flächengliederung

Produkt: maxit Fassadenfarbe
Einheit: lfm

**01.07.0028 Betonflächen**
Aufbringen eines zweimaligen Anstriches als Vor- und
Deckanstrich. Farbe algizid und fungizid eingestellt.

Anwendung: außen

Produkt: maxit Dispersionsfarbe A 7060 weiß
  maxit Silikonharzfarbe A 7030 weiß
  maxit Solarfarbe weiß
  maxit intens Fassadenfarbe A 7070 weiß

Farbtonzuschlag in separater Position
Einheit: m²

**01.07.0029 Zulage Putz eingefärbt**
Oberputz wie vor beschrieben, jedoch in einem
Farbton nach maxit Farbtonkarte eingefärbt.

Farbgruppe: I, II, III, IV, V, VI

Farbgruppe: ...............
Einheit: m²

**01.07.0030 Zulage Farbe eingefärbt**
Farbe wie vor beschrieben, jedoch in einem
Farbton nach maxit Farbtonkarte eingefärbt.

Farbgruppe: I, II, III, IV, V, VI

Farbgruppe: ...............
Einheit: m²

**01.07.0031 Gerüstverankerungen schließen**
Zulageposition für das fachgerechte Schließen der
Löcher bei den Gerüstverankerungen incl. aller hierfür
erforderlichen Materialien.
Einheit: St

#### 01.08 RAPPORTARBEITEN

**01.08.0001 Bauhelfer Mittellohn**
Rapportleistung für unvorhergesehene Arbeiten. Die
Arbeiten sind nur in Absprache und nach Genehmigung
durch die Bauleitung auszuführen.

Mittellohn Bauhelfer
Einheit: Std

**01.08.0002 Facharbeiter Mittellohn**
Rapportleistung für unvorhergesehene Arbeiten. Die
Arbeiten sind nur in Absprache und nach Genehmigung
durch die Bauleitung auszuführen.

Mittellohn Facharbeiter
Einheit: Std

**01.08.0003 Vorarbeiter Mittellohn**
Rapportleistung für unvorhergesehene Arbeiten. Die
Arbeiten sind nur in Absprache und nach Genehmigung
durch die Bauleitung auszuführen.

Mittellohn Vorarbeiter
Einheit: Std

USt %: 19,00
